# Bauseitige Anfrage
Angebotsaufforderung (GAEB 90, DA83)
Währung: EUR

## Treppenhaus + Innenhof Greifswalderstraß
Datum: 12.08.26

*Hinweis*
A)  ALLGEMEINE VORBEMERKUNGEN FÜR
EINHEITSPREISABKOMMEN (EPA)
  Stand 01.04.2016
=======================================================
==========

A1) ALLGEMEINES

In den Positionen dieses Leistungsverzeichnisses sind
häufig wiederkehrende Reparaturarbeiten beschrieben.

Dem Einheitspreisabkommen liegen die "Zusätzliche
Vertragsbedingungen für die Ausführung von
Bauleistungen (Z-VOB/B)" der Immeo=Wohnen, Stand April
2016, zugrunde. Für sich auf dieses EPA beziehende
Einzelaufträge (Leistungsabrufe) gelten die
Vertragsbedingungen in jedem Einzelfall als vereinbart.
Sofern zukünftig als Ersatz für die aktuell gültigen
Z-VOB/B Stand April 2016 mit dem Auftragnehmer (AN)
neue Z-VOB/B vereinbart werden, gelten für nach
Gültigkeitsbeginn die neuen Z-VOB/B beauftragte
Leistungen ausschließlich die neuen Z-VOB/B.

Für nach diesem Einheitspreisabkommen ausgeführte
Leistungen gelten, ergänzend zur den jeweiligen
Leistungsbeschreibungen der einzelnen Positionen, bei
evtl. Widersprüchen in nachfolgend genannter
Reihenfolge, folgende Bedingungen:

1. diese ""Allgemeine Vorbemerkungen für
Einheitspreisabkommen"" (A)
2. die sich anschließenden ""Allgemeine technische
Vorbemerkungen"" (B)
3. die sich anschließenden ""Besondere technische
Vorbemerkungen"" (für dieses Gewerk) (C)
4. die ""Zusätzliche Vertragsbedingungen für die
Ausführung von Bauleistungen Z-VOB/B""
5. Baustellenordnung der Immeo=Wohnen in der jeweils
gültigen Fassung

Mit Unterzeichnung des EPA erklärt der AN, dass von ihm
sämtliche gesetzlichen, behördlichen und
berufgenossenschaftlichen Auflagen erfüllt werden, die
zur Ausführung der im EPA beschriebenen Leistungen
erforderlich sind.

Es dürfen nur solche Materialien verwendet werden, über
die der AN das uneingeschränkte Eigentumsrecht besitzt
und die vollkommen frei von Rechten Dritter sind.

Für die Ausführung der Arbeiten ist Fachpersonal in
ausreichender Zahl einzusetzen.
Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1)  Alle Handwerker/Mitarbeiter des AN haben die
Verbespflichtung,  Kunden (Mietern) höflich und
  hilfsbereit zu begegnen. In Gesprächen mit den
Mietern ist das  Bemühen von Immeo=Wohnen
  um einen verbesserten Kundendienst herauszustellen.

2)  Die Mieter sind rechtzeitig vor Durchführung der
  Reparaturarbeiten zu verständigen, ggf. durch
  Aushang im Treppenhaus oder auch individuelle
Terminvereinbarung mit dem einzelnen Mieter.

3)  Reparaturen sind sofort, spätestens innerhalb von
2 Arbeitstagen  nach Beauftragung,
  durchzuführen. Sofern die Frist aus Gründen, die der
AN nicht zu  vertreten hat, nicht einzuhalten
  ist, ist der AG unverzüglich zu unterrichten.

4)  Möbel und sonstiges Mietereigentum, Bodenflächen
und  angrenzende Bauteile etc. im Bereich
  der auszuführenden Arbeiten sind durch Folie, evtl.
Schaltafeln  oder Ähnliches zu schützen.

A3) PREISE

Die, für die Ausführung von Leistungen nach diesem EPA,
hier festgeschriebenen Preise gelten für
Reparaturarbeiten bis zum Rechnungsbetrag von höchstens
1.500,-- EURO einschl. Mehrwertsteuer je
Einzeleinzelfall.

Soweit und sobald Überschreitungen absehbar sind, ist
hierüber der Abteilung Einkauf des AG ein schriftliches
Angebot einzureichen und eine gesonderte Vereinbarung
zu treffen.

In den Einheitspreisen sind sämtliche Kosten, wie
Lohn-, Material- und Nebenkosten enthalten,
insbesondere auch:

1)  Koordination / Terminabsprache(n) mit dem(den)
Mieter(n) /  Kundenbetreuer(n) / Bauleiter(n)

2)  sämtliche Fahrt- und Transportkosten,

3)  sämtliche tariflichen Zulagen wie z.B. Schmutz-
und  Staubzulagen, Zulagen für ekelerregende
  Arbeiten etc.,

4)  die Gestellung, Vorhaltung und spurlose
Entfernung aller  erforderlichen Gerüste und
  Absperrungen (ggf. auch Warnschilder) bis zu einer
Höhe der  Arbeitsbühne von 2 m; die
  Mitbenutzung der Gerüste ist allen mit
Reparaturarbeiten  beschäftigten Firmen kostenlos zu
  gestatten,

5)  Befestigungsmittel aller Art; Hilfsstoffe wie
Nägel, Bindedraht und  Kleinmaterial sowie alle
  Baustoffe, die zur kompletten Erstellung der
Leistung erforderlich  sind,

6)  die Abdeckung von Einrichtungsgegenständen zum
Schutz vor  Beschädigung und
  Verschmutzung

7)  das, ggf. @tägliche, Säubern der Arbeitsstelle

8)  der Ausbau und Abtransport sowie die
ordnungsgemäße  Entsorgung, einschließlich
  Kippgebühren, sämtlichen Bauschutts und aller alter,
schadhafter  Teile. Teile, für die sich der
  AG eine generelle oder einzelfallbezogene Prüfung
vorbehalten  hat, sind bis zu diesem
  Zeitpunkt, längstens jedoch für die Dauer von 10
Wochen, vom  AN vorzuhalten und dürfen erst
  danach entsorgt werden.

9)  Alle weiteren Nebenleistungen, die zur Erfüllung
der in den  Leistungspositionen beschriebenen
  Hauptleistungen, unter Beachtung aller einschlägigen
  Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Eine evtl. vorhandene Position ""An-/Abfahrtpauschale""
darf grundsätzlich nur einmal pro Auftrag  berechnet
werden, auch wenn mehrere Anfahrten (auch an
verschiedenen Tagen) erforderlich sind. Sollten mehrere
Anfahrten aus Gründen erforderlich sein, die
ausschließlich der AG oder der Mieter zu vertreten hat,
sind diese besonders zu begründen und als Z Position zu
kennzeichnen (ggf. Mieterbelastung).

Bei mehreren zusammenhängenden Reparaturen, die an
einem Tag in einem Wohngebiet/Siedlungsbereich
ausgeführt werden (z.B. bei der Beseitigung von
Sturmschäden, E-Checks in einem Mehrfamilienhaus), darf
die An-/Abfahrt, in Abhängigkeit von dem bei der
Leistungsposition ""An-/Abfahrt"" festgeschriebenen
Grenzwert, nur einmalig bzw. nicht berechnet werden.

Soweit im Rahmen eines Auftrags zwei oder mehr
Positionen dieses EPA ausgeführt werden, die
gleichartige (identische) Teilleistungen überlappend
enthalten, darf lediglich eine dieser Positionen in
vollem Umfang abgerechnet werden. Die zweite bzw.
weitere Positionen sind dann mit einem anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmaße/Bestätigungen vom Ae äN, im
Rahmen der gesetzlichen Vorschriften, vorzuhalten und,
auf Verlangen des AG, jederzeit innerhalb von 7
Kalendertagen zur Prüfung einzureichen.

Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen  mit unserem Denken und Handeln, mit den
verwendeten Produkten und Lösungen.
Dabei geben wir innerhalb unserer EPAs dementsprechend
umweltverträgliche Produkte als Standard vor und
verweisen auf die sachgemäße Handhabung und Entsorgung
im Rahmen der von uns beauftragten Arbeiten.

A6) SONSTIGES

Die in diesen Bedingungen festgelegten Pflichten hat
der AN jedem Dritten aufzuerlegen, dessen er sich zur
Erfüllung dieser Pflichten bedient.
Die Einheitspreisabkommen dürfen weder ganz noch
teilweise in irgendeiner Form Dritten entgeltlich oder
unentgeltlich zugänglich gemacht werden.

*Hinweis*
B)  ALLGEMEINE TECHNISCHE VORBEMERKUNGEN FÜR
EINHEITSPREISABKOMMEN
  Stand 01.04.2016
=======================================================
===============

B1) ALLGEMEINES

Für Lieferung und Ausführung gelten neben dem
Leistungsverzeichnis:

1.  die neuesten DIN-Vorschriften (ausgenommen DIN
1961), VDE-  und VDI-Richtlinien

2.  die Vorschriften der zuständigen Behörden (z.B.
Bauaufsicht,  Gewerbeaufsicht, Brandverhütung,
  TÜV, Berufsgenossenschaften und Versorgungsbetriebe,

3.  die Bestimmungen der Gerüstbauordnung

4.  die Festlegungen des jeweiligen
Werkstoffherstellers. Die  Werkstoffe müssen den
  geforderten Bedingungen der Leistungsbeschreibung
entsprechen.

B2) FACHSPEZIFISCHE NACHWEISE

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) GEBÄUDESCHÄDEN

Falls dem AN bei der Durchführung von Reparaturarbeiten
weitere Gebäudeschäden bekannt werden (auch an anderen
Gewerken), so hat er den zuständigen Kundenbetreuer
oder Bauleiter des AG hierüber umgehend zu
unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
C) Gewerkespezifische Vorbemerkungen
=================================

Vor Beginn der Sanierungsarbeiten hat der Auftragnehmer
alle zu behandelnden Flächen auf etwaige Mängel zu
überprüfen. Sind sichtbare Mängel im Untergrund oder
bei den Vorleistungen zu erkennen oder Schäden an der
fertigen Leistung zu befürchten, ist der Auftragnehmer
gemäß VOB B DIN 1961  4 Nr. 3, sowie VOB C DIN 18363,
18364, 18366, 18350, Absatz 3.1.1. verpflichtet den
Kundenbetreuer bzw. Bauleiter schriftlich darauf
hinzuweisen.

Für alle Arbeiten sind handelsübliche, normgerechte
Materialien bester Fabrikate zu verwenden. Diese sind
in Originalgebinden an der Baustelle anzuliefern und
nach den Vorgaben des Herstellers zu verarbeiten. Bei
Beschichtungssystemen müssen die Stoffe von dem selben
Hersteller stammen.

Es sind, soweit wie möglich nur "umweltschonende" Lacke
und Farben zu verwenden. Die Vorgaben der
VOC-Decopaint-Richtlinie 2010 sind bei der Lackauswahl
zu berücksichtigen.

Für die allgemeinen Sanierungsarbeiten können die
Erzeugnisse folgender Hersteller eingesetzt werden:

Für die Untergrundbehandlung und die Anstrichaufbauten
sind die Richtlinien der Werkstoffhersteller zu
beachten.

Die Farbtöne sind in Absprache mit der Bauleitung
festzulegen. Für farbige Dispersions - Anstrichsysteme,
einschl. deren Putze, gelten folgende Farbtonstufen:

hell getönt  Hellbezugswert  65 %

mittel getönt  Hellbezugswert  64,9 % - 25 %

satt getönt  Hellbezugswert  24,9 %

Die Bauleitung behält sich vor, von allen zur Anwendung
kommenden Stoffen Proben zu entnehmen und auf Qualität
und Eignung untersuchen zu lassen.

Als Grundlage für die Farbgestaltung dient das vorher
vom Auftraggeber erstellte Farbkonzept.

Dem Einheitspreisabkommen liegen die "Zusätzlichen
Vertragsbedingungen" (Z-VOB/B) und die VOB Teil B und
Teil C mit allen darin genannten Normen in der jeweils
neuesten Fassung zugrunde.

Darüber hinaus gelten für die Ausführung die
technischen Merkblätter des Bundesausschusses für Farbe
und Sachwertschutz.

Vor Anstrich auf Holz ist die Holzfeuchtigkeit
festzustellen. Bei einer höheren Feuchtigkeit als 15 %
darf nicht gestrichen werden.

Für die in der Leistungsbeschreibung genannten
Reinigungs-,Entschichtungs- und Entsorgungsarbeiten
verweisen wir auf die gültigen Gesetze, örtlichen
Verordnungen, Satzungen und Transportbestimmungen. Das
stellen von Schuttcontainern und eventueller
Reservierung von Parkplätzen für die Dauer der Maßnahme
werden separat auf Erbringung der Nachweise vergütet.

Rauchmelder sind -pfleglich- von der Decke abzunehmen
und in Absprache mit der Bauleitung auf der Baustelle
zu lagern. Dies ist als Nebenleistung in den EPA
Preisen enthalten und wird nicht zusätzlich vergütet.

Sollten im Rahmen der Arbeiten Gefahrstoffe, wie etwa
asbesthaltige Materialien  aufgefunden werden oder nur
der Verdacht darauf bestehen, ist vor Wiederaufnahme
der Arbeiten umgehend die Bauleitung zu verständigen.

Bei Leistungen, die nach Fertigstellung nicht mehr
sichtbar bzw. prüfbar sind, ist durch den AN eine
Fotodokumentation den Abrechnungsunterlagen
unaufgefordert beizulegen. Ansonsten können die
Leistungen nicht vergütet werden.

Es sollen Materialien verwendet werden die unter
ökonomisch,-ökologischen Gesichtspunkten ausgewählt
sind und dem Thema Nachhaltigkeit entsprechen. Farben
und Lacke müssen frei von Konservierung,- und
Lösungsmitteln sowie Weichmachern sein. Die verwendeten
Materialien sind mit dem Abzeichen Blauer Engel und
ggf. dem TÜV Süd Siegel verifiziert. Sie müssen u.a.
emissionsarm, schadstoffarm und gesundheitlich
unbedenklich sein. Tapeten und Raufaser müssen unter
Verwendung einem hohen Altpapieranteil (Papiertapeten)
bzw. 100% aus Altpapier (Raufaser) bestehen. Nachweise
sind auf Anfrage des AG vorzulegen

### Bereich 01 Baustelleneinrichtung

#### Abschnitt 01.01 Baustelleneinrichtung

**01.01.0010 WC-Kabine**
Aufstellen und Vorhalten einer Bautoilette als
WC-Kabine, gemäß ASR A 4.1,  mit wöchentlicher
Entsorgung und Reinigung einschl. An- und Abfuhr.

Die Bautoiletten sind während der gesamten Bauzeit
den am Bau beteiligten Firmen zur Verfügung zu stellen.

Fabrikat: Dixi  oder gleichwertig

Aufstellung im Hof,
die Gebühren für die Sondernutzung sind
mit dem Einheitspreis vergütet.

Grundeinsatzzeit: über die gesamte Bauzeit
Menge: 1,000 Stk

**01.01.0020 Längervorhaltung der WC-Kabine über Grundeinsatzzeit hinaus**
Vorhalten der vorbeschriebenen Toilettenkabine über die
vereinbarte Grundeinsatzzeit hinaus für jede weitere
Woche.
Menge: 1,000 Wo

**01.01.0030 Anschlußverteilerschrank**
Baustromverteiler nach DIN VDE 0100 -704

mit einer Anschlussleistung von 24 kVA bestückt mit:

1 NH00-Sicherungslasttrennschalter 63A mit Bügelklemmen
10 - 50 mm²

1 DS-Zählerplatz inkl. Zähler nach DIN 43870/2

1 Hauptschalter 3-pol. 63A mit Sicherungselement 3/35 A
(E33)

1 FI-Schutzschalter 4-pol. 40A/30mA

1 CEE-Steckdose 5/32A 400V/6h ohne Vorsicherung -direkt
ab FI-

2 CEE-Steckdosen 5/16A 400V/6h mit je 1
Leitungsschutzschalter 3/16A -C-

3 Schutzkontaktsteckdosen 2/16A 230V mit je 1
Leitungsschutzschalter  1/16A-C

liefern, montieren und nach Abschluss der eigenen
Arbeiten demontieren, einschl. aller erforderlichen
Anschlussleitungen, Sicherungen,  evtl. erforderlichem
NH-Verteiler und Anschlussarbeiten.
Die notwendigen Anträge und Meldungen beim zuständigen
EVU hat der Auftragnehmer, ohne gesonderte Vergütung,
rechtzeitig vorzunehmen.

Der Bauanschluss ist während der gesamten Baumaßnahme
vorzuhalten, und nur in Absprache mit der Bauleitung
des AG zu demontieren.
Menge: 1,000 Stk

**01.01.0040 Bauwasseranschluss im Außenbereichpauschal**
Wasserzähleinrichtung und Absperrvorrichtung im Keller

Beauftragung eines Installationsunternehmens zur
Herstellung, Vorhaltung, Wartung und Demontage eines
für die einzusetzenden Maschinen geeigneten
Bauwasseranschlusses mit Messvorrichtung.
Einschließlich Betrieb und Bedienung. Auch als
Anschluss für Fremdfirmen nutzbar.

Die Kosten werden auf Nachweis vergütet.

Der Zählerstand zum Baubeginn und zum Zeitpunkt der
Demontageist der Bauleitung in Schriftfform mitzuteilen
Menge: 1,000 Stk

**01.01.0050 Rollgerüst für Montagehöhen über 3,50 m bis 5,00 m**
Rollgerüst für Montagehöhen über 3,50 m bis 5,00 m

Aufbau, Vorhalten und Abbau eines Arbeitsgerüstes als
bewegliches Rollgerüst.

Bewegliches Rollgerüst einschließlich der
erforderlichen Leitergänge, gemäß DIN EN 12811,
Inkl. allen notwendigen Absturzsicherungen sowie
Wegrollsicherung aufgrund von Gefälle,
Für die Ausführung der eigenen Arbeiten.

Unter Berücksichtigung der sich zwangsläufig ergebenden
Bezugspunkte für Hauptauflager und Befestigungen, sowie
der Raumhöhen, ist ein Rollgerüst, genügend breit, mit
folgenden Maßen zu erstellen:

 Länge:  ca. 2,0 m

 Höhe:  ca. 3,5 m (oberste Gerüstlage)

Einsatzbereich Gerüste gesamtes Gebäude. Der Bodenbelag
ist gepflastert. Position inkl. der erforderlichen
Verbringung bzw. umsetzen zwischen den Montagebereichen
je nach Montageerfordernis.

Kalkulationsgrundlage ist ein Rollgerüst mit den
beschriebenen Abmessungen
Menge: 1,000 psch

### Bereich 02 Maler- & LackierarbeitenTH VH

#### Abschnitt 02.01 Allgemeine Vorarbeiten

**02.01.0010 Bodenlächen mit Abdeckvlies schützen**
Abdeckvlies liefern und Bodenflächen abdecken und vor
Verschmutzung schützen.  Eventuelle Abklebearbeiten
sowie die Entsorgung nach Abschluss der Arbeiten sind
in den Preis einzukalkulieren.
Menge: 115,000 m²

**02.01.0020 Flächen mit Folie schützen**
Abdeckfolie liefern und Bodenflächen, Treppen, Fenster
etc. abdecken und vor Verschmutzung schützen.
Eventuelle Abklebearbeiten sowie die Entsorgung nach
Abschluss der Arbeiten sind in den Preis
einzukalkulieren.
Menge: 85,000 m²

**02.01.0030 Briefkästen und Infotafel demontieren und montieren**
Für die Dauer der Sanierungsmaßnahmen Briefkästen (20
Stück) und die Infotafel von der Wand demontieren und
provisorisch auf einem Holzgestell platzieren. Nach
Abschluss der Arbeiten Briefkästen und Infotafel zurück
montieren. Zwei alte Briefkästen von der Türen
demontieren und entsorgen.
Die Abstimmung mit den Hausbewohnern hinsichtlich des
Zugangs zu den Briefkästen
sowie die rechtzeitige Information der Hausbewohner
über die Maßnahme (mittels Aushang mindestens zwei
Wochen vor Umsetzung) erfolgt durch den Auftragnehmer
Menge: 1,000 psch

**02.01.0040 Besondere Maßnahmen zum Schutz Boden unter Gerüst - mit Folie, außen**
Schutzabdeckung der Bodenflächen im Bereich des
Standgerüsts herstellen, vorhalten, beseitigen und
entsorgen.

Brillux  Maler-Abdeckvlies 1533 oder gleichwertig
Menge: 30,000 m²

#### Abschnitt 02.02 Putzschäden beseitigen

**02.02.0010 Putz Kleinflächen bis 1,00 m²**
Losen, schadhaften Putz bis 1,00 m² Flächengrösse an
Decken- und Wandflächen entfernen und mit Haftputzgips
oder der vorhandenen Putzart entsprechend an den
vorhandenen Putz sauber anarbeiten. Die Entsorgung nach
Abschluss der Arbeiten sind in den Preis
einzukalkulieren.
Menge: 5,000 m²

**02.02.0020 beschädigte Putzfläche erneuern**
*** Bedarfsposition ohne GB
beschädigte und lose Putzflächen an Wänden und Decken
bis auf festen Untergrund abtragen. Flächen reinigen
und grundieren. Haftputzgips - wenn nötig mehrlagig -
auftragen, an die vorhandenen Flächen übergangslos
angleichen, abziehen, filzen und glätten.
In Feuchträumen ist nach Absprache mit derBauleitung
Kalkzementputz zu verarbeiten.
Das entfernen vorhandener Dübel, Nägel, Haken,
Schrauben oder sonstige Befestigungsmittel ist in den
Preis einzukalkulieren.
Menge: 1,000 m²

**02.02.0030 Risse beiarbeiten**
Risse in Putzflächen V-förmig aufweiten, säubern,
fachgerecht mit elastischem Rissfüller verfüllen,
spachteln und nach Herstellervorgabe mit einem
Elastikgewebe armieren.
Menge: 10,000 lfm

#### Abschnitt 02.03 Wand- und Deckenflächen vorbehandeln

**02.03.0010 Flächen fleckspachteln**
-nur auf Anweisung der Bauleitung-

Wand- oder Deckenflächen nach Erfordernis mit einer
geeigneten Spachtelmasse nach Herstellervorgabe
fleckspachteln und glätten einschl. Grundierung.
Bei der Fleckspachtelung sind 25% der abzurechnenden
Fläche zu spachteln.
Das entfernen vorhandener Dübel, Nägel, Haken,
Schrauben oder sonstige Befestigungsmittel ist in den
Preis einzukalkulieren.

Brillux  Lacryl Tiefgrund ELF 595  oder
gleichwertig

Brillux  Füll- und Spachtelmasse 143  oder
gleichwertig
Menge: 20,000 m²

**02.03.0020 Wasserflecken isolieren**
Durchgeschlagene Feuchtigkeitsstellen, an Decken-, oder
Wandflächen, mit einem Isolieranstrich deckend und nach
Herstellervorgabe behandeln.

Brillux  Isogrund 924  oder  siehe Tabelle
  C)
GEWERKESPEZIFISCHE VORBEMERKUNGEN Abs.4
Menge: 5,000 m²

**02.03.0030 Flächen grundieren**
Wand- oder Deckenflächen mit einer für den Untergrund
geeigneten und dem weiteren Aufbau erforderlichen
Grundbeschichtung nach Herstellervorgabe grundieren.

Brillux  Lacryl Tiefgrund ELF 595 oder siehe Tabelle
  C)
GEWERKESPEZIFISCHE VORBEMERKUNGEN Abs.4
Menge: 600,000 m²

#### Abschnitt 02.04 Wand- und Deckenflächen bearbeiten

**02.04.0010 Deckenflächen mit Dispersionsfarbe streichen**
Deckenflächen (inkl. Untersichten) auf vorbereitetem
Untergrund mit waschbeständiger Dispersionsfarbe für
Innen deckend beschichten.

Brillux  Malerweiß ELF  oder siehe Tabelle
  C)
GEWERKESPEZIFISCHE VORBEMERKUNGEN Abs.4

Nassabriebbeständigkeit: Klasse 3

Farbton: weiss oder hellgetönt
Menge: 100,000 m²

**02.04.0020 Wandflächen mit Dispersionsfarbe streichen**
Wandflächen auf vorbereitetem Untergrund mit
scheuerbeständiger Dispersionsfarbe für Innen deckend
beschichten.

Brillux  Glemalux ELF 1000  oder siehe Tabelle
  C) GEWERKESPEZIFISCHE
VORBEMERKUNGEN Abs.4

Nassabriebbeständigkeit: Klasse 1

Farbton: weiss oder hellgetönt
Menge: 400,000 m²

**02.04.0030 Flächen mit Latexfarbe streichen**
-nur auf Anweisung der Bauleitung-

Decken-, und Wandflächen auf vorbereitetem Untergrund
mit scheuerbeständiger Dispersionsfarbe, seidenglänzend
oder hochglänzend, deckend beschichten.

Brillux  Hochglanzlatex  ELF 996  oder siehe Tabelle
  C)
GEWERKESPEZIFISCHE VORBEMERKUNGEN Abs.4

Nassabriebbeständigkeit: Klasse 1

Farbton: weiss oder hellgetönt
Menge: 55,000 m²

**02.04.0040 Zulage: Anstrich Farbton -mittel getönt**
Mittel getönte Anstriche der Nassabriebbeständigkeit:
Klasse 1, 2 und 3

Farbton: nach Vorgabe der Bauleitung
Menge: 1,000 m²

**02.04.0050 Zulage: Anstrich Farbton -satt getönt**
Satt getönte Anstriche der Nassabriebbeständigkeit:
Klasse 1, 2 und 3

Farbton: nach Vorgabe der Bauleitung
Menge: 1,000 m²

**02.04.0060 Zulage: Anstrich Farbton -Vollton-**
Vollton, Anstriche der Nassabriebbeständigkeit: Klasse
1, 2 und 3

Farbton: nach Vorgabe der Bauleitung
Menge: 1,000 m²

**02.04.0070 Zulage: scharfkantiges Abkleben für 2-farbige Anstriche**
-nur auf Anweisung der Bauleitung-

Zulage Für scharfkantiges Abkleben für 2-farbige
Anstricharbeiten um einen sauberen, geraden Übergang
von einem Farbton zum anderen zu gewährleisten
Menge: 220,000 lfm

**02.04.0080 Versiegelung mit Acrylat**
Fugen zwischen Putz-, Beton- und Gipskartonflächen oder
ähnlichen Baustoffen mit dauerelastischer
Acryl-Fugenmasse versiegeln, einschl. abkleben falls
erforderlich.

Brillux  Acryl-Dichtmasse 395  oder siehe Tabelle
  C)
GEWERKESPEZIFISCHE VORBEMERKUNGEN Abs.4
Menge: 500,000 lfm

#### Abschnitt 02.05 Holzflächen bearbeiten

**02.05.0010 Holz - Fenster lackieren -innen-**
Fenster- und Balkontürflächen (bis zu drei Flügeln je
Fenster- oder Balkontürelement einsch. der
Oberlichter), innen,
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Vorlack Tix 120 oder siehe Tabelle
  C)
GEWERKESPEZIFISCHE VORBEMERKUNGEN Abs.4

Zwischenbeschichtung:
Brillux  Ventilack Seidenglanz 172 oder siehe Tabelle
  C)
GEWERKESPEZIFISCHE VORBEMERKUNGEN Abs.4

Schlussbeschichtung:
Brillux  Ventilack Seidenglanz 172 oder siehe Tabelle
  C)
GEWERKESPEZIFISCHE VORBEMERKUNGEN Abs.4

Farbton: nach Angabe der Bauleitung
Menge: 10,000 m²

**02.05.0020 Holz - Fenster lackieren -außen-**
Fenster- und Balkontürflächen, einschl.
Rolladenführungsleisten falls vorhanden und
Wasserschenkel (bis zu drei Flügeln je Fenster- oder
Balkontürelement einsch. der Oberlichter), außen
(außerhalb des Gebäudes), wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder siehe Tabelle
  C) GEWERKESPEZIFISCHE
VORBEMERKUNGEN Abs.4

Zwischenbeschichtung:
Brillux  Ventilack Seidenglanz 172 oder siehe Tabelle
  C)
GEWERKESPEZIFISCHE VORBEMERKUNGEN Abs.4

Schlussbeschichtung:
Brillux  Ventilack Seidenglanz 172 oder siehe Tabelle
  C)
GEWERKESPEZIFISCHE VORBEMERKUNGEN Abs.4

Farbton: nach Angabe der Bauleitung
Menge: 10,000 m²

**02.05.0030 Zulage: Fensteranstrich Mehraufwand bei Sprosseneinteilung**
Für Fenster mit zusätzlicher Sprosseneinteilungen
Menge: 10,000 m²

**02.05.0040 Kleinstreparaturen an Holzbauteilen bis ca. 4,0 cm²**
*** Bedarfsposition ohne GB
Kleinstreparaturen an Holzbauteilen bis ca. 4,0 cm²
fachgerecht
ausführen
Menge: 1,000 Stck

**02.05.0050 Zulage: Materialanteil zur Vorposition**
*** Bedarfsposition ohne GB
Menge: 1,000 Stck

**02.05.0060 Geländerholme ergänzen**
*** Bedarfsposition ohne GB
Geländerholme ergänzen
Beschädigte oder fehlende Geländerholme durch neue
Geländerholm in gleicher Art gedrechselt ersetzen.
Menge: 1,000 Stck

**02.05.0070 Holz - Wasserschenkel lackieren**
Wasserschenkel wie folgt behandeln:

Offene Fugen und Gehrungen sind zu verleimen.
Die Grundbeschichtung ist an allen Pfosten bis zu einer
Höhe von 10 cm aufzubringen.
Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.

Sämtliche Arbeiten wie das Entfernen von Altanstrichen,
das Schleifen und Spachteln von Holzflächen und
notwendige zusätzliche Grundier-, Zwischen- und
Schlussbeschichtungen sind in den Preis
einzukalkulieren.
einschl. aller Nebenarbeiten

Grundbeschichtung:
Brillux  Impredur Grund 835 oder siehe Tabelle
  C) GEWERKESPEZIFISCHE
VORBEMERKUNGEN Abs.4

Zwischenbeschichtung:
Brillux  Impredur Ventilack 822 oder siehe Tabelle
  C)
GEWERKESPEZIFISCHE VORBEMERKUNGEN Abs.4

Schlussbeschichtung:
Brillux  Impredur Ventilack 822 oder siehe Tabelle
  C)
GEWERKESPEZIFISCHE VORBEMERKUNGEN Abs.4

Farbton: nach Angabe der Bauleitung
Menge: 7,000 lfm

**02.05.0080 Holz - Treppengeländer-Pfosten lackieren (H=0,83)**
Treppengeländer-Pfosten wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Zwischenbeschichtung:
Brillux  2K-Aqua Seidenmattlack 2388  oder siehe
Tabelle  C)
GEWERKESPEZIFISCHE VORBEMERKUNGEN Abs.4

Schlussbeschichtung:
Brillux  2K-Aqua Seidenmattlack 2388  oder siehe
Tabelle  C)
GEWERKESPEZIFISCHE VORBEMERKUNGEN Abs.4

Farbton: nach Angabe der Bauleitung
Menge: 93,000 Stck

**02.05.0090 Holz - Fensterbänke aufarbeiten -innen-**
Fensterbänke innen wie folgt behandeln: Den vorhandenen
Altanstrich auf Haft- und Tragfähigkeit prüfen. Ein
nicht tragfähiger Untergrund ist vollständig, wenn
erforderlich auch ganzflächig, nach Art des Bieters zu
entfernen. Flächen sind zu reinigen, anzulaugen und
aufzurauhen. Vorhandene Übergänge zur Altbeschichtung
sind beizuschleifen und zu spachteln. Freigelegte
Flächen sind zu grundieren. Fugen, Löcher und Risse
sind mit Holzspachtel auszuspachteln. Loser und
schadhafter Kitt der Falze von Fenstern und Türen ist
zu entfernen und mit Kitt beizuarbeiten. Vorhandene
Eisenteile sind zu entrosten und mit Korrosionsschutz
zu grundieren. Sämtliche Arbeiten wie das Entfernen von
Altanstrichen, das Schleifen und Spachteln von
Holzflächen und notwendige zusätzliche Grundier-,
Zwischen und Schlussbeschichtungen sind in den Preis
einzukalkulieren. einschl. aller Nebenarbeiten.
Grundbeschichtung: Brillux  Hydro-PU-Tec Vorlack
2020 oder siehe Tabelle C) GEWERKESPEZIFISCHE
VORBEMERKUNGEN Abs.4 Zwischenbeschichtung: Brillux
 Hydro-PU-Tec Seidenmattlack 2088 oder siehe Tabelle C)
GEWERKESPEZIFISCHE VORBEMERKUNGEN Abs.4
Schlussbeschichtung: Brillux  Hydro-PU-Tec
Seidenmattlack 2088 oder siehe Tabelle C)
GEWERKESPEZIFISCHE VORBEMERKUNGEN Abs.4 Farbton: nach
Angabe der Bauleitung
Menge: 4,000 Stck

**02.05.0100 Holz - Handläufe lackieren**
-nur auf Anweisung der Bauleitung-

Holz - Handläufe (profiliert)  lackieren

Den vorhandenen Altanstrich auf Haft- und Tragfähigkeit
prüfen. Ein nicht tragfähiger Untergrund ist
vollständig, wenn erforderlich auch ganzflächig, nach
Art des Bieters zu entfernen. Flächen sind zu reinigen,
anzulaugen und aufzurauhen. Vorhandene Übergänge zur
Altbeschichtung sind beizuschleifen und zu spachteln.
Freigelegte Flächen sind zu grundieren. Fugen, Löcher
und Risse sind mit Holzspachtel auszuspachteln
Sämtliche Arbeiten wie das Entfernen von Altanstrichen,
das Schleifen und Spachteln von Holzflächen und
notwendige zusätzliche Grundier-, Zwischen- und
Schlussbeschichtungen sind in den Preis
einzukalkulieren.
einschl. aller Nebenarbeiten

Grundbeschichtung:
Brillux  Hydro-PU-Tec Vorlack 2020  oder siehe
Tabelle  C)
GEWERKESPEZIFISCHE VORBEMERKUNGEN Abs.4

Zwischenbeschichtung:
Brillux  Hydro-PU-Tec Seidenmattlack 2088  oder
siehe Tabelle
C) GEWERKESPEZIFISCHE VORBEMERKUNGEN Abs.4

Schlussbeschichtung:
Brillux  Hydro-PU-Tec Seidenmattlack 2088  oder
siehe Tabelle
C) GEWERKESPEZIFISCHE VORBEMERKUNGEN Abs.4

Farbton: nach Angabe der Bauleitung
Menge: 25,000 lfm

**02.05.0110 Zulage: Anstrich Farbton -mittel getönt-**
Mittel getönte Anstriche

Farbton: nach Vorgabe der Bauleitung
Menge: 1,000 m²

**02.05.0120 Zulage: Anstrich Farbton -satt getönt-**
Satt getönte Anstriche

Farbton: nach Vorgabe der Bauleitung
Menge: 1,000 m²

**02.05.0130 Zulage: Anstrich Farbton -Vollton-**
Vollton, Anstriche

Farbton: nach Vorgabe der Bauleitung
Menge: 1,000 m²

#### Abschnitt 02.06 Boden

**02.06.0010 Estrichflächen streichen**
Untergrund auf Eignung, Trag-, und Haftfähigkeit
prüfen. Sinter-, und minderfeste Schichten sowie
haftungsfeindliche Substanzen restlos entfernen.
Bodenflächen ausreichend anrauhen. Grundanstrich mit
einer auf den Untergrund und der gewählten Beschichtung
abgestimmten Grundierung. Spachtelung kleinerer
Ausbrüche und Schadstellen mit einer spachtelfähigen
Mischung aus PU Bodenbeschichtung und feinem Quarzsand.
Zwischen-, und Schlussbeschichtung mit einer PU
Bodenbeschichtung nach Herstellervorgabe.

Brillux  Floortec PU-Bodensiegel ELF 847  oder siehe
Tabelle  C)
GEWERKESPEZIFISCHE VORBEMERKUNGEN Abs.4

Farbton: nach Angabe der Bauleitung
Menge: 4,000 m²

**02.06.0020 Holz - Fussleisten u. Viertelstäbe lackieren**
Fussleisten und, falls vorhanden, Viertelstäbe
lackieren.

Den vorhandenen Altanstrich auf Haft- und Tragfähigkeit
prüfen. Ein nicht tragfähiger Untergrund ist
vollständig, wenn erforderlich auch ganzflächig, nach
Art des Bieters zu entfernen. Flächen sind zu reinigen,
anzulaugen und aufzurauhen. Vorhandene Übergänge zur
Altbeschichtung sind beizuschleifen und zu spachteln.
Freigelegte Flächen sind zu grundieren. Fugen, Löcher
und
Risse sind mit Holzspachtel auszuspachteln.
Sämtliche Arbeiten wie das Entfernen von Altanstrichen,
das Schleifen und Spachteln von Holzflächen und
notwendige zusätzliche Grundier-, Zwischen- und
Schlussbeschichtungen sind in den Preis
einzukalkulieren.
einschl. aller Nebenarbeiten

Grundbeschichtung:
Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 80,000 lfm

### Bereich 03 Maler- & LackierarbeitenTH SF1

#### Abschnitt 03.01 Allgemeine Vorarbeiten

**03.01.0010 Bodenlächen mit Abdeckvlies schützen**
Abdeckvlies liefern und Bodenflächen abdecken und vor
Verschmutzung schützen.  Eventuelle Abklebearbeiten
sowie die Entsorgung nach Abschluss der Arbeiten sind
in den Preis einzukalkulieren.
Menge: 50,000 m²

**03.01.0020 Flächen mit Folie schützen**
Abdeckfolie liefern und Bodenflächen, Treppen, Fenster
etc. abdecken und vor Verschmutzung schützen.
Eventuelle Abklebearbeiten sowie die Entsorgung nach
Abschluss der Arbeiten sind in den Preis
einzukalkulieren.
Menge: 25,000 m²

#### Abschnitt 03.02 Putzschäden beseitigen

**03.02.0010 Putz Kleinflächen bis 1,00 m²**
Losen, schadhaften Putz bis 1,00 m² Flächengrösse an
Decken- und Wandflächen entfernen und mit Haftputzgips
oder der vorhandenen Putzart entsprechend an den
vorhandenen Putz sauber anarbeiten. Die Entsorgung nach
Abschluss der Arbeiten sind in den Preis
einzukalkulieren.
Menge: 5,000 m²

**03.02.0020 beschädigte Putzfläche erneuern**
*** Bedarfsposition ohne GB
beschädigte und lose Putzflächen an Wänden und Decken
bis auf festen Untergrund abtragen. Flächen reinigen
und grundieren. Haftputzgips - wenn nötig mehrlagig -
auftragen, an die vorhandenen Flächen übergangslos
angleichen, abziehen, filzen und glätten.
In Feuchträumen ist nach Absprache mit derBauleitung
Kalkzementputz zu verarbeiten.
Das entfernen vorhandener Dübel, Nägel, Haken,
Schrauben oder sonstige Befestigungsmittel ist in den
Preis einzukalkulieren.
Menge: 1,000 m²

**03.02.0030 Risse beiarbeiten**
Risse in Putzflächen V-förmig aufweiten, säubern,
fachgerecht mit elastischem Rissfüller verfüllen,
spachteln und nach Herstellervorgabe mit einem
Elastikgewebe armieren.
Menge: 10,000 lfm

#### Abschnitt 03.03 Wand- und Deckenflächen vorbehandeln

**03.03.0010 Flächen grundieren**
Wand- oder Deckenflächen mit einer für den Untergrund
geeigneten und dem weiteren Aufbau erforderlichen
Grundbeschichtung nach Herstellervorgabe grundieren.

Brillux  Lacryl Tiefgrund ELF 595 oder siehe Tabelle
  C)
GEWERKESPEZIFISCHE VORBEMERKUNGEN Abs.4
Menge: 250,000 m²

**03.03.0020 Flächen fleckspachteln**
-nur auf Anweisung der Bauleitung-

Wand- oder Deckenflächen nach Erfordernis mit einer
geeigneten Spachtelmasse nach Herstellervorgabe
fleckspachteln und glätten einschl. Grundierung.
Bei der Fleckspachtelung sind 25% der abzurechnenden
Fläche zu spachteln.
Das entfernen vorhandener Dübel, Nägel, Haken,
Schrauben oder sonstige Befestigungsmittel ist in den
Preis einzukalkulieren.

Brillux  Lacryl Tiefgrund ELF 595  oder
gleichwertig

Brillux  Füll- und Spachtelmasse 143  oder
gleichwertig
Menge: 20,000 m²

#### Abschnitt 03.04 Wand- und Deckenflächen bearbeiten

**03.04.0010 Deckenflächen mit Dispersionsfarbe streichen**
Deckenflächen auf vorbereitetem Untergrund mit
waschbeständiger Dispersionsfarbe für Innen deckend
beschichten.

Brillux  Malerweiß ELF  oder siehe Tabelle
  C)
GEWERKESPEZIFISCHE VORBEMERKUNGEN Abs.4

Nassabriebbeständigkeit: Klasse 3

Farbton: weiss oder hellgetönt
Menge: 50,000 m²

**03.04.0020 Wandflächen mit Dispersionsfarbe streichen**
Wandflächen auf vorbereitetem Untergrund mit
scheuerbeständiger Dispersionsfarbe für Innen deckend
beschichten.

Brillux  Glemalux ELF 1000  oder siehe Tabelle
  C) GEWERKESPEZIFISCHE
VORBEMERKUNGEN Abs.4

Nassabriebbeständigkeit: Klasse 1

Farbton: weiss oder hellgetönt
Menge: 160,000 m²

**03.04.0030 Flächen mit Latexfarbe streichen**
-nur auf Anweisung der Bauleitung-

Decken-, und Wandflächen auf vorbereitetem Untergrund
mit scheuerbeständiger Dispersionsfarbe, seidenglänzend
oder hochglänzend, deckend beschichten.

Brillux  Hochglanzlatex  ELF 996  oder siehe Tabelle
  C)
GEWERKESPEZIFISCHE VORBEMERKUNGEN Abs.4

Nassabriebbeständigkeit: Klasse 1

Farbton: weiss oder hellgetönt
Menge: 30,000 m²

**03.04.0040 Zulage: Anstrich Farbton -mittel getönt**
Mittel getönte Anstriche der Nassabriebbeständigkeit:
Klasse 1, 2 und 3

Farbton: nach Vorgabe der Bauleitung
Menge: 1,000 m²

**03.04.0050 Zulage: Anstrich Farbton -satt getönt**
Satt getönte Anstriche der Nassabriebbeständigkeit:
Klasse 1, 2 und 3

Farbton: nach Vorgabe der Bauleitung
Menge: 1,000 m²

**03.04.0060 Zulage: Anstrich Farbton -Vollton-**
Vollton, Anstriche der Nassabriebbeständigkeit: Klasse
1, 2 und 3

Farbton: nach Vorgabe der Bauleitung
Menge: 1,000 m²

**03.04.0070 Zulage: scharfkantiges Abkleben für 2-farbige Anstriche**
-nur auf Anweisung der Bauleitung-

Zulage Für scharfkantiges Abkleben für 2-farbige
Anstricharbeiten um einen sauberen, geraden Übergang
von einem Farbton zum anderen zu gewährleisten
Menge: 100,000 lfm

**03.04.0080 Versiegelung mit Acrylat**
Fugen zwischen Putz-, Beton- und Gipskartonflächen oder
ähnlichen Baustoffen mit dauerelastischer
Acryl-Fugenmasse versiegeln, einschl. abkleben falls
erforderlich.

Brillux  Acryl-Dichtmasse 395  oder siehe Tabelle
  C)
GEWERKESPEZIFISCHE VORBEMERKUNGEN Abs.4
Menge: 400,000 lfm

### Bereich 04 Maler- & LackierarbeitenTH HH1

#### Abschnitt 04.01 Allgemeine Vorarbeiten

**04.01.0010 Bodenlächen mit Abdeckvlies schützen**
Abdeckvlies liefern und Bodenflächen abdecken und vor
Verschmutzung schützen.  Eventuelle Abklebearbeiten
sowie die Entsorgung nach Abschluss der Arbeiten sind
in den Preis einzukalkulieren.
Menge: 120,000 m²

**04.01.0020 Flächen mit Folie schützen**
Abdeckfolie liefern und Bodenflächen, Treppen, Fenster
etc. abdecken und vor Verschmutzung schützen.
Eventuelle Abklebearbeiten sowie die Entsorgung nach
Abschluss der Arbeiten sind in den Preis
einzukalkulieren.
Menge: 85,000 m²

**04.01.0030 Besondere Maßnahmen zum Schutz Boden unter Gerüst - mit Folie, außen**
Schutzabdeckung der Bodenflächen im Bereich des
Standgerüsts herstellen, vorhalten, beseitigen und
entsorgen.

Brillux  Maler-Abdeckvlies 1533 oder gleichwertig
Menge: 30,000 m²

#### Abschnitt 04.02 Putzschäden beseitigen

**04.02.0010 Putz Kleinflächen bis 1,00 m²**
Losen, schadhaften Putz bis 1,00 m² Flächengrösse an
Decken- und Wandflächen entfernen und mit Haftputzgips
oder der vorhandenen Putzart entsprechend an den
vorhandenen Putz sauber anarbeiten. Die Entsorgung nach
Abschluss der Arbeiten sind in den Preis
einzukalkulieren.
Menge: 5,000 m²

**04.02.0020 beschädigte Putzfläche erneuern**
*** Bedarfsposition ohne GB
beschädigte und lose Putzflächen an Wänden und Decken
bis auf festen Untergrund abtragen. Flächen reinigen
und grundieren. Haftputzgips - wenn nötig mehrlagig -
auftragen, an die vorhandenen Flächen übergangslos
angleichen, abziehen, filzen und glätten.
In Feuchträumen ist nach Absprache mit derBauleitung
Kalkzementputz zu verarbeiten.
Das entfernen vorhandener Dübel, Nägel, Haken,
Schrauben oder sonstige Befestigungsmittel ist in den
Preis einzukalkulieren.
Menge: 1,000 m²

**04.02.0030 Risse beiarbeiten**
Risse in Putzflächen V-förmig aufweiten, säubern,
fachgerecht mit elastischem Rissfüller verfüllen,
spachteln und nach Herstellervorgabe mit einem
Elastikgewebe armieren.
Menge: 10,000 lfm

#### Abschnitt 04.03 Wand- und Deckenflächen vorbehandeln

**04.03.0010 Flächen fleckspachteln**
-nur auf Anweisung der Bauleitung-

Wand- oder Deckenflächen nach Erfordernis mit einer
geeigneten Spachtelmasse nach Herstellervorgabe
fleckspachteln und glätten einschl. Grundierung.
Bei der Fleckspachtelung sind 25% der abzurechnenden
Fläche zu spachteln.
Das entfernen vorhandener Dübel, Nägel, Haken,
Schrauben oder sonstige Befestigungsmittel ist in den
Preis einzukalkulieren.

Brillux  Lacryl Tiefgrund ELF 595  oder
gleichwertig

Brillux  Füll- und Spachtelmasse 143  oder
gleichwertig
Menge: 20,000 m²

**04.03.0020 Flächen grundieren**
Wand- oder Deckenflächen mit einer für den Untergrund
geeigneten und dem weiteren Aufbau erforderlichen
Grundbeschichtung nach Herstellervorgabe grundieren.

Brillux  Lacryl Tiefgrund ELF 595 oder siehe Tabelle
  C)
GEWERKESPEZIFISCHE VORBEMERKUNGEN Abs.4
Menge: 600,000 m²

#### Abschnitt 04.04 Wand- und Deckenflächen bearbeiten

**04.04.0010 Deckenflächen mit Dispersionsfarbe streichen**
Deckenflächen auf vorbereitetem Untergrund mit
waschbeständiger Dispersionsfarbe für Innen deckend
beschichten.

Brillux  Malerweiß ELF  oder siehe Tabelle
  C)
GEWERKESPEZIFISCHE VORBEMERKUNGEN Abs.4

Nassabriebbeständigkeit: Klasse 3

Farbton: weiss oder hellgetönt
Menge: 130,000 m²

**04.04.0020 Wandflächen mit Dispersionsfarbe streichen**
Wandflächen auf vorbereitetem Untergrund mit
scheuerbeständiger Dispersionsfarbe für Innen deckend
beschichten.

Brillux  Glemalux ELF 1000  oder siehe Tabelle
  C) GEWERKESPEZIFISCHE
VORBEMERKUNGEN Abs.4

Nassabriebbeständigkeit: Klasse 1

Farbton: weiss oder hellgetönt
Menge: 470,000 m²

**04.04.0030 Flächen mit Latexfarbe streichen**
-nur auf Anweisung der Bauleitung-

Decken-, und Wandflächen auf vorbereitetem Untergrund
mit scheuerbeständiger Dispersionsfarbe, seidenglänzend
oder hochglänzend, deckend beschichten.

Brillux  Hochglanzlatex  ELF 996  oder siehe Tabelle
  C)
GEWERKESPEZIFISCHE VORBEMERKUNGEN Abs.4

Nassabriebbeständigkeit: Klasse 1

Farbton: weiss oder hellgetönt
Menge: 100,000 m²

**04.04.0040 Zulage: Anstrich Farbton -mittel getönt**
Mittel getönte Anstriche der Nassabriebbeständigkeit:
Klasse 1, 2 und 3

Farbton: nach Vorgabe der Bauleitung
Menge: 1,000 m²

**04.04.0050 Zulage: Anstrich Farbton -satt getönt**
Satt getönte Anstriche der Nassabriebbeständigkeit:
Klasse 1, 2 und 3

Farbton: nach Vorgabe der Bauleitung
Menge: 1,000 m²

**04.04.0060 Zulage: Anstrich Farbton -Vollton-**
Vollton, Anstriche der Nassabriebbeständigkeit: Klasse
1, 2 und 3

Farbton: nach Vorgabe der Bauleitung
Menge: 1,000 m²

**04.04.0070 Zulage: scharfkantiges Abkleben für 2-farbige Anstriche**
-nur auf Anweisung der Bauleitung-

Zulage Für scharfkantiges Abkleben für 2-farbige
Anstricharbeiten um einen sauberen, geraden Übergang
von einem Farbton zum anderen zu gewährleisten
Menge: 220,000 lfm

**04.04.0080 Versiegelung mit Acrylat**
Fugen zwischen Putz-, Beton- und Gipskartonflächen oder
ähnlichen Baustoffen mit dauerelastischer
Acryl-Fugenmasse versiegeln, einschl. abkleben falls
erforderlich.

Brillux  Acryl-Dichtmasse 395  oder siehe Tabelle
  C)
GEWERKESPEZIFISCHE VORBEMERKUNGEN Abs.4
Menge: 500,000 lfm

#### Abschnitt 04.05 Holzflächen bearbeiten

**04.05.0010 Holz - Fenster lackieren -innen-**
Fenster- und Balkontürflächen (bis zu drei Flügeln je
Fenster- oder Balkontürelement einsch. der
Oberlichter), innen,
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Vorlack Tix 120 oder siehe Tabelle
  C)
GEWERKESPEZIFISCHE VORBEMERKUNGEN Abs.4

Zwischenbeschichtung:
Brillux  Ventilack Seidenglanz 172 oder siehe Tabelle
  C)
GEWERKESPEZIFISCHE VORBEMERKUNGEN Abs.4

Schlussbeschichtung:
Brillux  Ventilack Seidenglanz 172 oder siehe Tabelle
  C)
GEWERKESPEZIFISCHE VORBEMERKUNGEN Abs.4

Farbton: nach Angabe der Bauleitung
Menge: 10,000 m²

**04.05.0020 Holz - Fenster lackieren -außen-**
Fenster- und Balkontürflächen, einschl.
Rolladenführungsleisten falls vorhanden und
Wasserschenkel (bis zu drei Flügeln je Fenster- oder
Balkontürelement einsch. der Oberlichter), außen
(außerhalb des Gebäudes), wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder siehe Tabelle
  C) GEWERKESPEZIFISCHE
VORBEMERKUNGEN Abs.4

Zwischenbeschichtung:
Brillux  Ventilack Seidenglanz 172 oder siehe Tabelle
  C)
GEWERKESPEZIFISCHE VORBEMERKUNGEN Abs.4

Schlussbeschichtung:
Brillux  Ventilack Seidenglanz 172 oder siehe Tabelle
  C)
GEWERKESPEZIFISCHE VORBEMERKUNGEN Abs.4

Farbton: nach Angabe der Bauleitung
Menge: 10,000 m²

**04.05.0030 Zulage: Fensteranstrich Mehraufwand bei Sprosseneinteilung**
Für Fenster mit zusätzlicher Sprosseneinteilungen
Menge: 10,000 m²

**04.05.0040 Holz - Wasserschenkel lackieren**
Wasserschenkel wie folgt behandeln:

Offene Fugen und Gehrungen sind zu verleimen.
Die Grundbeschichtung ist an allen Pfosten bis zu einer
Höhe von 10 cm aufzubringen.
Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.

Sämtliche Arbeiten wie das Entfernen von Altanstrichen,
das Schleifen und Spachteln von Holzflächen und
notwendige zusätzliche Grundier-, Zwischen- und
Schlussbeschichtungen sind in den Preis
einzukalkulieren.
einschl. aller Nebenarbeiten

Grundbeschichtung:
Brillux  Impredur Grund 835 oder siehe Tabelle
  C) GEWERKESPEZIFISCHE
VORBEMERKUNGEN Abs.4

Zwischenbeschichtung:
Brillux  Impredur Ventilack 822 oder siehe Tabelle
  C)
GEWERKESPEZIFISCHE VORBEMERKUNGEN Abs.4

Schlussbeschichtung:
Brillux  Impredur Ventilack 822 oder siehe Tabelle
  C)
GEWERKESPEZIFISCHE VORBEMERKUNGEN Abs.4

Farbton: nach Angabe der Bauleitung
Menge: 7,000 lfm

**04.05.0050 Holz - Treppengeländer-Pfosten lackieren (H=0,83)**
Treppengeländer-Pfosten wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Zwischenbeschichtung:
Brillux  2K-Aqua Seidenmattlack 2388  oder siehe
Tabelle  C)
GEWERKESPEZIFISCHE VORBEMERKUNGEN Abs.4

Schlussbeschichtung:
Brillux  2K-Aqua Seidenmattlack 2388  oder siehe
Tabelle  C)
GEWERKESPEZIFISCHE VORBEMERKUNGEN Abs.4

Farbton: nach Angabe der Bauleitung
Menge: 93,000 Stck

**04.05.0060 Holz - Fensterbänke aufarbeiten -innen-**
Fensterbänke innen wie folgt behandeln: Den vorhandenen
Altanstrich auf Haft- und Tragfähigkeit prüfen. Ein
nicht tragfähiger Untergrund ist vollständig, wenn
erforderlich auch ganzflächig, nach Art des Bieters zu
entfernen. Flächen sind zu reinigen, anzulaugen und
aufzurauhen. Vorhandene Übergänge zur Altbeschichtung
sind beizuschleifen und zu spachteln. Freigelegte
Flächen sind zu grundieren. Fugen, Löcher und Risse
sind mit Holzspachtel auszuspachteln. Loser und
schadhafter Kitt der Falze von Fenstern und Türen ist
zu entfernen und mit Kitt beizuarbeiten. Vorhandene
Eisenteile sind zu entrosten und mit Korrosionsschutz
zu grundieren. Sämtliche Arbeiten wie das Entfernen von
Altanstrichen, das Schleifen und Spachteln von
Holzflächen und notwendige zusätzliche Grundier-,
Zwischen und Schlussbeschichtungen sind in den Preis
einzukalkulieren. einschl. aller Nebenarbeiten.
Grundbeschichtung: Brillux  Hydro-PU-Tec Vorlack
2020 oder siehe Tabelle C) GEWERKESPEZIFISCHE
VORBEMERKUNGEN Abs.4 Zwischenbeschichtung: Brillux
 Hydro-PU-Tec Seidenmattlack 2088 oder siehe Tabelle C)
GEWERKESPEZIFISCHE VORBEMERKUNGEN Abs.4
Schlussbeschichtung: Brillux  Hydro-PU-Tec
Seidenmattlack 2088 oder siehe Tabelle C)
GEWERKESPEZIFISCHE VORBEMERKUNGEN Abs.4 Farbton: nach
Angabe der Bauleitung
Menge: 4,000 Stck

**04.05.0070 Holz - Handläufe lackieren**
-nur auf Anweisung der Bauleitung-

Holz - Handläufe (profiliert)  lackieren

Den vorhandenen Altanstrich auf Haft- und Tragfähigkeit
prüfen. Ein nicht tragfähiger Untergrund ist
vollständig, wenn erforderlich auch ganzflächig, nach
Art des Bieters zu entfernen. Flächen sind zu reinigen,
anzulaugen und aufzurauhen. Vorhandene Übergänge zur
Altbeschichtung sind beizuschleifen und zu spachteln.
Freigelegte Flächen sind zu grundieren. Fugen, Löcher
und Risse sind mit Holzspachtel auszuspachteln
Sämtliche Arbeiten wie das Entfernen von Altanstrichen,
das Schleifen und Spachteln von Holzflächen und
notwendige zusätzliche Grundier-, Zwischen- und
Schlussbeschichtungen sind in den Preis
einzukalkulieren.
einschl. aller Nebenarbeiten

Grundbeschichtung:
Brillux  Hydro-PU-Tec Vorlack 2020  oder siehe
Tabelle  C)
GEWERKESPEZIFISCHE VORBEMERKUNGEN Abs.4

Zwischenbeschichtung:
Brillux  Hydro-PU-Tec Seidenmattlack 2088  oder
siehe Tabelle
C) GEWERKESPEZIFISCHE VORBEMERKUNGEN Abs.4

Schlussbeschichtung:
Brillux  Hydro-PU-Tec Seidenmattlack 2088  oder
siehe Tabelle
C) GEWERKESPEZIFISCHE VORBEMERKUNGEN Abs.4

Farbton: nach Angabe der Bauleitung
Menge: 35,000 lfm

**04.05.0080 Zulage: Anstrich Farbton -mittel getönt-**
Mittel getönte Anstriche

Farbton: nach Vorgabe der Bauleitung
Menge: 1,000 m²

**04.05.0090 Zulage: Anstrich Farbton -satt getönt-**
Satt getönte Anstriche

Farbton: nach Vorgabe der Bauleitung
Menge: 1,000 m²

**04.05.0100 Zulage: Anstrich Farbton -Vollton-**
Vollton, Anstriche

Farbton: nach Vorgabe der Bauleitung
Menge: 1,000 m²

**04.05.0110 Kleinstreparaturen an Holzbauteilen bis ca. 4,0 cm²**
*** Bedarfsposition ohne GB
Kleinstreparaturen an Holzbauteilen bis ca. 4,0 cm²
fachgerecht
ausführen
Menge: 1,000 Stck

**04.05.0120 Zulage: Materialanteil zur Vorposition**
*** Bedarfsposition ohne GB
Menge: 1,000 Stck

**04.05.0130 Geländerholme ergänzen**
*** Bedarfsposition ohne GB
Geländerholme ergänzen
Beschädigte oder fehlende Geländerholme durch neue
Geländerholm in gleicher Art gedrechselt ersetzen.
Menge: 1,000 Stck

#### Abschnitt 04.06 Bodenbelagsarbeiten

**04.06.0010 alte Bodenbeläge entfernen**
Lose verlegte oder fest verklebte Bodenbeläge,
Bahnenware oder Platten jeglicher Art, mit und ohne
Schaumstoffrücken, von Auftrittsflächen der
Holztreppenstufen, auch gewendelt und Podesten
aufnehmen und entsorgen. Verschmutzungen sowie
Klebereste sind vom Unterboden restlos bis zur
tragfähigen Schicht zu entfernen. Die Entsorgung nach
Abschluss der Arbeiten sind in den Preis
einzukalkulieren.
Menge: 15,000 m²

**04.06.0020 Holztreppenstufen und Podeste spachteln**
Holztreppenstufen und Podeste spachteln

Holztreppenstufen und Podeste mit faserverstärkter
Standfester Anhydritspachtelmasse fachgerecht und nach
Herstellervorgabe verspachteln und glätten
Menge: 15,000 m²

**04.06.0030 Treppenkantenprofil Alu b:0,85**
Treppenkantenprofil Aluminium erneuern.

Altes Treppenkantenprofil entfernen und neues
Treppenkantenprofil 30 x 30 mm liefern und montieren.
Einschl. der erforderlichen Vor- und Nebenleistungen.
Die Stufenkante ist ggf. vorher mit einem
Reparaturwinkel zu begradigen.

Farbton: nach Vorgabe der Bauleitung
Menge: 6,000 lfm

**04.06.0040 Linoleum-Belag auf Holztreppenstufen und Podesten**
Linoleum-Bodenbelag als Bahnenware auf
Holztreppenstufen und Podesten verlegen.

Geamtdicke 2,50 mm liefern und fachgerecht auf nach DIN
18365 vorbereitetem Untergrund und nach
Herstellervorgabe im Klebeverfahren verlegen. Inkl.
dauerelastischer Fugen als Randanschluss oder als
Dehnungsfuge herstellen.

Joka  Jokalino

Linoleum Belag nach Wahl des Bieters

Farbton: nach Farbkonzept oder  nach Vorgabe der
Bauleitung
Menge: 15,000 m²

**04.06.0050 Fugen fräsen und verschweißen**
Fugen fräsen und verschweißen

Verschweißen und Fräsen der Fugen von Linoleumbahnen,
ohne Träger, mit belagkonformer
Schweißschnur, Durchmesser: 4 mm
Farbton nach Vorgabe der Bauleitung an Bodenbelag
angepasst.
Menge: 10,000 m²

**04.06.0060 Anschlussfugen zu Setzstufen mit Silicon versiegeln**
Menge: 6,000 lfm

**04.06.0070 Erstpflege Linoleumbelag auf Holztreppenstufen und Podesten**
Erstpflege Linoleumbelag auf Holztreppenstufen und
Podesten

Linoleum-Fußbodenbelag mit einer reinigungsfähigen
Erstversieglung fachgerecht und nach Herstellervorgabe
imprägnieren.
Menge: 15,000 m²

**04.06.0080 Holz - Fussleisten u. Viertelstäbe lackieren**
Fussleisten und, falls vorhanden, Viertelstäbe
lackieren.

Den vorhandenen Altanstrich auf Haft- und Tragfähigkeit
prüfen. Ein nicht tragfähiger Untergrund ist
vollständig, wenn erforderlich auch ganzflächig, nach
Art des Bieters zu entfernen. Flächen sind zu reinigen,
anzulaugen und aufzurauhen. Vorhandene Übergänge zur
Altbeschichtung sind beizuschleifen und zu spachteln.
Freigelegte Flächen sind zu grundieren. Fugen, Löcher
und
Risse sind mit Holzspachtel auszuspachteln.
Sämtliche Arbeiten wie das Entfernen von Altanstrichen,
das Schleifen und Spachteln von Holzflächen und
notwendige zusätzliche Grundier-, Zwischen- und
Schlussbeschichtungen sind in den Preis
einzukalkulieren.
einschl. aller Nebenarbeiten

Grundbeschichtung:
Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 50,000 lfdm

**04.06.0090 Zulage: Anstrich Farbton -mittel getönt-**
Mittel getönte Anstriche

Farbton: nach Vorgabe der Bauleitung
Menge: 1,000 m²

**04.06.0100 Zulage: Anstrich Farbton -satt getönt-**
Satt getönte Anstriche

Farbton: nach Vorgabe der Bauleitung
Menge: 1,000 m²

**04.06.0110 Zulage: Anstrich Farbton -Vollton-**
Vollton, Anstriche

Farbton: nach Vorgabe der Bauleitung
Menge: 1,000 m²

### Bereich 05 Maler- & LackierarbeitenTH HH2

#### Abschnitt 05.01 Allgemeine Vorarbeiten

**05.01.0010 Bodenlächen mit Abdeckvlies schützen**
Abdeckvlies liefern und Bodenflächen abdecken und vor
Verschmutzung schützen.  Eventuelle Abklebearbeiten
sowie die Entsorgung nach Abschluss der Arbeiten sind
in den Preis einzukalkulieren.
Menge: 70,000 m²

**05.01.0020 Flächen mit Folie schützen**
Abdeckfolie liefern und Bodenflächen, Treppen, Fenster
etc. abdecken und vor Verschmutzung schützen.
Eventuelle Abklebearbeiten sowie die Entsorgung nach
Abschluss der Arbeiten sind in den Preis
einzukalkulieren.
Menge: 35,000 m²

#### Abschnitt 05.02 Putzschäden beseitigen

**05.02.0010 Putz Kleinflächen bis 1,00 m²**
Losen, schadhaften Putz bis 1,00 m² Flächengrösse an
Decken- und Wandflächen entfernen und mit Haftputzgips
oder der vorhandenen Putzart entsprechend an den
vorhandenen Putz sauber anarbeiten. Die Entsorgung nach
Abschluss der Arbeiten sind in den Preis
einzukalkulieren.
Menge: 5,000 m²

**05.02.0020 beschädigte Putzfläche erneuern**
beschädigte und lose Putzflächen an Wänden und Decken
bis auf festen Untergrund abtragen. Flächen reinigen
und grundieren. Haftputzgips - wenn nötig mehrlagig -
auftragen, an die vorhandenen Flächen übergangslos
angleichen, abziehen, filzen und glätten.
In Feuchträumen ist nach Absprache mit derBauleitung
Kalkzementputz zu verarbeiten.
Das entfernen vorhandener Dübel, Nägel, Haken,
Schrauben oder sonstige Befestigungsmittel ist in den
Preis einzukalkulieren.
Menge: 5,000 m²

**05.02.0030 Risse beiarbeiten**
Risse in Putzflächen V-förmig aufweiten, säubern,
fachgerecht mit elastischem Rissfüller verfüllen,
spachteln und nach Herstellervorgabe mit einem
Elastikgewebe armieren.
Menge: 10,000 lfm

#### Abschnitt 05.03 Wand- und Deckenflächen vorbehandeln

**05.03.0010 Flächen grundieren**
Wand- oder Deckenflächen mit einer für den Untergrund
geeigneten und dem weiteren Aufbau erforderlichen
Grundbeschichtung nach Herstellervorgabe grundieren.

Brillux  Lacryl Tiefgrund ELF 595 oder siehe Tabelle
  C)
GEWERKESPEZIFISCHE VORBEMERKUNGEN Abs.4
Menge: 330,000 m²

**05.03.0020 Wasserflecken isolieren**
Durchgeschlagene Feuchtigkeitsstellen, an Decken-, oder
Wandflächen, mit einem Isolieranstrich deckend und nach
Herstellervorgabe behandeln.

Brillux  Isogrund 924  oder  siehe Tabelle
  C)
GEWERKESPEZIFISCHE VORBEMERKUNGEN Abs.4
Menge: 5,000 m²

**05.03.0030 Flächen fleckspachteln**
-nur auf Anweisung der Bauleitung-

Wand- oder Deckenflächen nach Erfordernis mit einer
geeigneten Spachtelmasse nach Herstellervorgabe
fleckspachteln und glätten einschl. Grundierung.
Bei der Fleckspachtelung sind 25% der abzurechnenden
Fläche zu spachteln.
Das entfernen vorhandener Dübel, Nägel, Haken,
Schrauben oder sonstige Befestigungsmittel ist in den
Preis einzukalkulieren.

Brillux  Lacryl Tiefgrund ELF 595  oder
gleichwertig

Brillux  Füll- und Spachtelmasse 143  oder
gleichwertig
Menge: 20,000 m²

#### Abschnitt 05.04 Wand- und Deckenflächen bearbeiten

**05.04.0010 Deckenflächen mit Dispersionsfarbe streichen**
Deckenflächen auf vorbereitetem Untergrund mit
waschbeständiger Dispersionsfarbe für Innen deckend
beschichten.

Brillux  Malerweiß ELF  oder siehe Tabelle
  C)
GEWERKESPEZIFISCHE VORBEMERKUNGEN Abs.4

Nassabriebbeständigkeit: Klasse 3

Farbton: weiss oder hellgetönt
Menge: 70,000 m²

**05.04.0020 Wandflächen mit Dispersionsfarbe streichen**
Wandflächen auf vorbereitetem Untergrund mit
scheuerbeständiger Dispersionsfarbe für Innen deckend
beschichten.

Brillux  Glemalux ELF 1000  oder siehe Tabelle
  C) GEWERKESPEZIFISCHE
VORBEMERKUNGEN Abs.4

Nassabriebbeständigkeit: Klasse 1

Farbton: weiss oder hellgetönt
Menge: 180,000 m²

**05.04.0030 Flächen mit Latexfarbe streichen**
-nur auf Anweisung der Bauleitung-

Decken-, und Wandflächen auf vorbereitetem Untergrund
mit scheuerbeständiger Dispersionsfarbe, seidenglänzend
oder hochglänzend, deckend beschichten.

Brillux  Hochglanzlatex  ELF 996  oder siehe Tabelle
  C)
GEWERKESPEZIFISCHE VORBEMERKUNGEN Abs.4

Nassabriebbeständigkeit: Klasse 1

Farbton: weiss oder hellgetönt
Menge: 65,000 m²

**05.04.0040 Zulage: Anstrich Farbton -mittel getönt**
Mittel getönte Anstriche der Nassabriebbeständigkeit:
Klasse 1, 2 und 3

Farbton: nach Vorgabe der Bauleitung
Menge: 1,000 m²

**05.04.0050 Zulage: Anstrich Farbton -satt getönt**
Satt getönte Anstriche der Nassabriebbeständigkeit:
Klasse 1, 2 und 3

Farbton: nach Vorgabe der Bauleitung
Menge: 1,000 m²

**05.04.0060 Zulage: Anstrich Farbton -Vollton-**
Vollton, Anstriche der Nassabriebbeständigkeit: Klasse
1, 2 und 3

Farbton: nach Vorgabe der Bauleitung
Menge: 1,000 m²

**05.04.0070 Zulage: scharfkantiges Abkleben für 2-farbige Anstriche**
-nur auf Anweisung der Bauleitung-

Zulage Für scharfkantiges Abkleben für 2-farbige
Anstricharbeiten um einen sauberen, geraden Übergang
von einem Farbton zum anderen zu gewährleisten
Menge: 190,000 lfm

**05.04.0080 Versiegelung mit Acrylat**
Fugen zwischen Putz-, Beton- und Gipskartonflächen oder
ähnlichen Baustoffen mit dauerelastischer
Acryl-Fugenmasse versiegeln, einschl. abkleben falls
erforderlich.

Brillux  Acryl-Dichtmasse 395  oder siehe Tabelle
  C)
GEWERKESPEZIFISCHE VORBEMERKUNGEN Abs.4
Menge: 500,000 lfm

#### Abschnitt 05.05 Holzflächen bearbeiten

**05.05.0010 Holz - Fenster lackieren -innen-**
Fenster- und Balkontürflächen (bis zu drei Flügeln je
Fenster- oder Balkontürelement einsch. der
Oberlichter), innen,
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Vorlack Tix 120 oder siehe Tabelle
  C)
GEWERKESPEZIFISCHE VORBEMERKUNGEN Abs.4

Zwischenbeschichtung:
Brillux  Ventilack Seidenglanz 172 oder siehe Tabelle
  C)
GEWERKESPEZIFISCHE VORBEMERKUNGEN Abs.4

Schlussbeschichtung:
Brillux  Ventilack Seidenglanz 172 oder siehe Tabelle
  C)
GEWERKESPEZIFISCHE VORBEMERKUNGEN Abs.4

Farbton: nach Angabe der Bauleitung
Menge: 8,000 m²

**05.05.0020 Holz - Fenster lackieren -außen-**
Fenster- und Balkontürflächen, einschl.
Rolladenführungsleisten falls vorhanden und
Wasserschenkel (bis zu drei Flügeln je Fenster- oder
Balkontürelement einsch. der Oberlichter), außen
(außerhalb des Gebäudes), wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder siehe Tabelle
  C) GEWERKESPEZIFISCHE
VORBEMERKUNGEN Abs.4

Zwischenbeschichtung:
Brillux  Ventilack Seidenglanz 172 oder siehe Tabelle
  C)
GEWERKESPEZIFISCHE VORBEMERKUNGEN Abs.4

Schlussbeschichtung:
Brillux  Ventilack Seidenglanz 172 oder siehe Tabelle
  C)
GEWERKESPEZIFISCHE VORBEMERKUNGEN Abs.4

Farbton: nach Angabe der Bauleitung
Menge: 8,000 m²

**05.05.0030 Zulage: Fensteranstrich Mehraufwand bei Sprosseneinteilung**
Für Fenster mit zusätzlicher Sprosseneinteilungen
Menge: 8,000 m²

**05.05.0040 Holz - Treppengeländer-Pfosten lackieren (H=0,83)**
Treppengeländer-Pfosten wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Zwischenbeschichtung:
Brillux  2K-Aqua Seidenmattlack 2388  oder siehe
Tabelle  C)
GEWERKESPEZIFISCHE VORBEMERKUNGEN Abs.4

Schlussbeschichtung:
Brillux  2K-Aqua Seidenmattlack 2388  oder siehe
Tabelle  C)
GEWERKESPEZIFISCHE VORBEMERKUNGEN Abs.4

Farbton: nach Angabe der Bauleitung
Menge: 93,000 Stck

**05.05.0050 Kleinstreparaturen an Holzbauteilen bis ca. 4,0 cm²**
*** Bedarfsposition ohne GB
Kleinstreparaturen an Holzbauteilen bis ca. 4,0 cm²
fachgerecht
ausführen
Menge: 1,000 Stck

**05.05.0060 Zulage: Materialanteil zur Vorposition**
*** Bedarfsposition ohne GB
Menge: 1,000 Stck

**05.05.0070 Geländerholme ergänzen**
*** Bedarfsposition ohne GB
Geländerholme ergänzen
Beschädigte oder fehlende Geländerholme durch neue
Geländerholm in gleicher Art gedrechselt ersetzen.
Menge: 1,000 Stck

**05.05.0080 Holz - Fensterbänke aufarbeiten -innen-**
Fensterbänke innen wie folgt behandeln: Den vorhandenen
Altanstrich auf Haft- und Tragfähigkeit prüfen. Ein
nicht tragfähiger Untergrund ist vollständig, wenn
erforderlich auch ganzflächig, nach Art des Bieters zu
entfernen. Flächen sind zu reinigen, anzulaugen und
aufzurauhen. Vorhandene Übergänge zur Altbeschichtung
sind beizuschleifen und zu spachteln. Freigelegte
Flächen sind zu grundieren. Fugen, Löcher und Risse
sind mit Holzspachtel auszuspachteln. Loser und
schadhafter Kitt der Falze von Fenstern und Türen ist
zu entfernen und mit Kitt beizuarbeiten. Vorhandene
Eisenteile sind zu entrosten und mit Korrosionsschutz
zu grundieren. Sämtliche Arbeiten wie das Entfernen von
Altanstrichen, das Schleifen und Spachteln von
Holzflächen und notwendige zusätzliche Grundier-,
Zwischen und Schlussbeschichtungen sind in den Preis
einzukalkulieren. einschl. aller Nebenarbeiten.
Grundbeschichtung: Brillux  Hydro-PU-Tec Vorlack
2020 oder siehe Tabelle C) GEWERKESPEZIFISCHE
VORBEMERKUNGEN Abs.4 Zwischenbeschichtung: Brillux
 Hydro-PU-Tec Seidenmattlack 2088 oder siehe Tabelle C)
GEWERKESPEZIFISCHE VORBEMERKUNGEN Abs.4
Schlussbeschichtung: Brillux  Hydro-PU-Tec
Seidenmattlack 2088 oder siehe Tabelle C)
GEWERKESPEZIFISCHE VORBEMERKUNGEN Abs.4 Farbton: nach
Angabe der Bauleitung
Menge: 4,000 Stck

**05.05.0090 Holz - Handläufe lackieren**
-nur auf Anweisung der Bauleitung-

Holz - Handläufe (profiliert)  lackieren

Den vorhandenen Altanstrich auf Haft- und Tragfähigkeit
prüfen. Ein nicht tragfähiger Untergrund ist
vollständig, wenn erforderlich auch ganzflächig, nach
Art des Bieters zu entfernen. Flächen sind zu reinigen,
anzulaugen und aufzurauhen. Vorhandene Übergänge zur
Altbeschichtung sind beizuschleifen und zu spachteln.
Freigelegte Flächen sind zu grundieren. Fugen, Löcher
und Risse sind mit Holzspachtel auszuspachteln
Sämtliche Arbeiten wie das Entfernen von Altanstrichen,
das Schleifen und Spachteln von Holzflächen und
notwendige zusätzliche Grundier-, Zwischen- und
Schlussbeschichtungen sind in den Preis
einzukalkulieren.
einschl. aller Nebenarbeiten

Grundbeschichtung:
Brillux  Hydro-PU-Tec Vorlack 2020  oder siehe
Tabelle  C)
GEWERKESPEZIFISCHE VORBEMERKUNGEN Abs.4

Zwischenbeschichtung:
Brillux  Hydro-PU-Tec Seidenmattlack 2088  oder
siehe Tabelle
C) GEWERKESPEZIFISCHE VORBEMERKUNGEN Abs.4

Schlussbeschichtung:
Brillux  Hydro-PU-Tec Seidenmattlack 2088  oder
siehe Tabelle
C) GEWERKESPEZIFISCHE VORBEMERKUNGEN Abs.4

Farbton: nach Angabe der Bauleitung
Menge: 30,000 lfm

**05.05.0100 Holz - Wasserschenkel lackieren**
Wasserschenkel wie folgt behandeln:

Offene Fugen und Gehrungen sind zu verleimen.
Die Grundbeschichtung ist an allen Pfosten bis zu einer
Höhe von 10 cm aufzubringen.
Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.

Sämtliche Arbeiten wie das Entfernen von Altanstrichen,
das Schleifen und Spachteln von Holzflächen und
notwendige zusätzliche Grundier-, Zwischen- und
Schlussbeschichtungen sind in den Preis
einzukalkulieren.
einschl. aller Nebenarbeiten

Grundbeschichtung:
Brillux  Impredur Grund 835 oder siehe Tabelle
  C) GEWERKESPEZIFISCHE
VORBEMERKUNGEN Abs.4

Zwischenbeschichtung:
Brillux  Impredur Ventilack 822 oder siehe Tabelle
  C)
GEWERKESPEZIFISCHE VORBEMERKUNGEN Abs.4

Schlussbeschichtung:
Brillux  Impredur Ventilack 822 oder siehe Tabelle
  C)
GEWERKESPEZIFISCHE VORBEMERKUNGEN Abs.4

Farbton: nach Angabe der Bauleitung
Menge: 5,000 lfm

**05.05.0110 Zulage: Anstrich Farbton -mittel getönt-**
Mittel getönte Anstriche

Farbton: nach Vorgabe der Bauleitung
Menge: 1,000 m²

**05.05.0120 Zulage: Anstrich Farbton -satt getönt-**
Satt getönte Anstriche

Farbton: nach Vorgabe der Bauleitung
Menge: 1,000 m²

**05.05.0130 Zulage: Anstrich Farbton -Vollton-**
Vollton, Anstriche

Farbton: nach Vorgabe der Bauleitung
Menge: 1,000 m²

#### Abschnitt 05.06 Bodenbelagsarbeiten

**05.06.0010 alte Bodenbeläge entfernen**
Lose verlegte oder fest verklebte Bodenbeläge,
Bahnenware oder Platten jeglicher Art, mit und ohne
Schaumstoffrücken, von Auftrittsflächen der
Holztreppenstufen, auch gewendelt und Podesten
aufnehmen und entsorgen. Verschmutzungen sowie
Klebereste sind vom Unterboden restlos bis zur
tragfähigen Schicht zu entfernen. Die Entsorgung nach
Abschluss der Arbeiten sind in den Preis
einzukalkulieren.
Menge: 75,000 m²

**05.06.0020 Holztreppenstufen und Podeste spachteln**
Holztreppenstufen und Podeste spachteln

Holztreppenstufen und Podeste mit faserverstärkter
Standfester Anhydritspachtelmasse fachgerecht und nach
Herstellervorgabe verspachteln und glätten
Menge: 60,000 m²

**05.06.0030 Treppenkantenprofil Alu b:0,85**
Treppenkantenprofil Aluminium erneuern.

Altes Treppenkantenprofil entfernen und neues
Treppenkantenprofil 30 x 30 mm liefern und montieren.
Einschl. der erforderlichen Vor- und Nebenleistungen.
Die Stufenkante ist ggf. vorher mit einem
Reparaturwinkel zu begradigen.

Farbton: nach Vorgabe der Bauleitung
Menge: 100,000 lfm

**05.06.0040 Linoleum-Belag auf Holztreppenstufen und Podesten**
Linoleum-Bodenbelag als Bahnenware auf
Holztreppenstufen und Podesten verlegen.

Geamtdicke 2,50 mm liefern und fachgerecht auf nach DIN
18365 vorbereitetem Untergrund und nach
Herstellervorgabe im Klebeverfahren verlegen. Inkl.
dauerelastischer Fugen als Randanschluss oder als
Dehnungsfuge herstellen.

Joka  Jokalino

Linoleum Belag nach Wahl des Bieters

Farbton: nach Farbkonzept oder  nach Vorgabe der
Bauleitung
Menge: 60,000 m²

**05.06.0050 Fugen fräsen und verschweißen**
Fugen fräsen und verschweißen

Verschweißen und Fräsen der Fugen von Linoleumbahnen,
ohne Träger, mit belagkonformer
Schweißschnur, Durchmesser: 4 mm
Farbton nach Vorgabe der Bauleitung an Bodenbelag
angepasst.
Menge: 27,000 m²

**05.06.0060 Anschlussfugen zu Setzstufen mit Silicon versiegeln**
Menge: 100,000 lfm

**05.06.0070 Erstpflege Linoleumbelag auf Holztreppenstufen und Podesten**
Erstpflege Linoleumbelag auf Holztreppenstufen und
Podesten

Linoleum-Fußbodenbelag mit einer reinigungsfähigen
Erstversieglung fachgerecht und nach Herstellervorgabe
imprägnieren.
Menge: 60,000 m²

**05.06.0080 Holz - Fussleisten u. Viertelstäbe lackieren**
Fussleisten und, falls vorhanden, Viertelstäbe
lackieren.

Den vorhandenen Altanstrich auf Haft- und Tragfähigkeit
prüfen. Ein nicht tragfähiger Untergrund ist
vollständig, wenn erforderlich auch ganzflächig, nach
Art des Bieters zu entfernen. Flächen sind zu reinigen,
anzulaugen und aufzurauhen. Vorhandene Übergänge zur
Altbeschichtung sind beizuschleifen und zu spachteln.
Freigelegte Flächen sind zu grundieren. Fugen, Löcher
und
Risse sind mit Holzspachtel auszuspachteln.
Sämtliche Arbeiten wie das Entfernen von Altanstrichen,
das Schleifen und Spachteln von Holzflächen und
notwendige zusätzliche Grundier-, Zwischen- und
Schlussbeschichtungen sind in den Preis
einzukalkulieren.
einschl. aller Nebenarbeiten

Grundbeschichtung:
Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 85,000 lfdm

**05.06.0090 Zulage: Anstrich Farbton -mittel getönt-**
Mittel getönte Anstriche

Farbton: nach Vorgabe der Bauleitung
Menge: 1,000 m²

**05.06.0100 Zulage: Anstrich Farbton -satt getönt-**
Satt getönte Anstriche

Farbton: nach Vorgabe der Bauleitung
Menge: 1,000 m²

**05.06.0110 Zulage: Anstrich Farbton -Vollton-**
Vollton, Anstriche

Farbton: nach Vorgabe der Bauleitung
Menge: 1,000 m²

**05.06.0120 Estrichflächen streichen**
Untergrund auf Eignung, Trag-, und Haftfähigkeit
prüfen. Sinter-, und minderfeste Schichten sowie
haftungsfeindliche Substanzen restlos entfernen.
Bodenflächen ausreichend anrauhen. Grundanstrich mit
einer auf den Untergrund und der gewählten Beschichtung
abgestimmten Grundierung. Spachtelung kleinerer
Ausbrüche und Schadstellen mit einer spachtelfähigen
Mischung aus PU Bodenbeschichtung und feinem Quarzsand.
Zwischen-, und Schlussbeschichtung mit einer PU
Bodenbeschichtung nach Herstellervorgabe.

Brillux  Floortec PU-Bodensiegel ELF 847  oder siehe
Tabelle  C)
GEWERKESPEZIFISCHE VORBEMERKUNGEN Abs.4

Farbton: nach Angabe der Bauleitung
Menge: 8,000 m²

### Bereich 06 Stundenlohnarbeiten

#### Abschnitt 06.01 Facharbeiter

**06.01.0010 Maler - Geselle**
*** Bedarfsposition mit GB
-nur nach Absprache mit der Bauleitung-

Stundenlohnarbeiten werden nur nach Erteilung
gesonderter Beauftragung ausgeführt und vergütet. Die
Kosten der Regiearbeit sind vorab der Bauleitung
schriftlich anzugeben.
Die Abrechnung erfolgt nach Verrechnungssätzen gegen
Nachweis der tatsächlich geleisteten Stunden
Menge: 15,000 Std

### Bereich 07 Anstricharbeiten Innenhof Türen

#### Abschnitt 07.01 Anstricharbeiten

**07.01.0010 Metall - Türen lackieren**
Metall - Türen wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 1,750 m²

**07.01.0020 Holz - Türen und Zargen lackieren**
Zargen, Türen, Futter und Bekleidungen etc., wie folgt
behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder gleichwertig

Zwischenbeschichtung:
Brillux  Ventilack Seidenglanz 172 oder gleichwertig

Schlussbeschichtung:
Brillux  Ventilack Seidenglanz 172 oder gleichwertig

Farbton: nach Angabe der Bauleitung
Menge: 40,000 m²

#### Abschnitt 07.02 Stundenlohnarbeiten

*Hinweis*
Stoffe oder Bauteile, Bauhilfs- und Betriebsstoffe usw.
werden zum Nachweis, nach den z.Zt. der Lieferung
gültigen Material-Tagespreisen,
vergütet.

Die Arbeitsberichte sind der Bauleitung innerhalb von 2 Werktagen zur
Anerkennung vorzulegen.

**07.02.0010 Maler - Geselle**
*** Bedarfsposition mit GB
Menge: 20,000 Std

**07.02.0020**
Menge: 0,000

#### Abschnitt 07.03 Text nicht vorhanden !

**07.03.0010**
Menge: 0,000

**07.03.0020**
Menge: 0,000

USt %: 19,00
